# Válvula de corte de esfera, metálica, de 16 mm de diâmetro, "TERMOCONCEPT", com comando oculto

- Propriedade do ficheiro: CYPE INGENIEROS, S.A.
- Formato: FIEBDC-3/2002
- Moeda: EUR
- Custos indirectos: 3.00 %
- IVA: 23.00 %

## I Instalações

### IF Abastecimento de água

#### IFI Instalação interior

**IFI008** Ud Válvula de corte de esfera, metálica, de 16 mm de diâmetro, "TERMOCONCEPT", com comando oculto.
Fornecimento e instalação de válvula de corte de esfera, metálica, de 16 mm de diâmetro, "TERMOCONCEPT", com comando oculto. Totalmente montada, ligada e testada.
Inclui: Marcação. Ligação da válvula aos tubos.
Critério de medição de projecto: Número de unidades previstas, segundo documentação gráfica de Projecto.
Critério de medição de obra: Medir-se-á o número de unidades realmente executadas segundo especificações de Projecto.

| Código | Un | Descrição | Rendimento | Preço | Importância |
|---|---|---|---|---|---|
| mt38tmc510a | Ud | Válvula de corte de esfera, metálica, de 16 mm de diâmetro, "TERMOCONCEPT", para união Pressfitting (material) | 1.000 | 8.14 | 8.14 |
| mt38tmc515a | Ud | Comando oculto, "TERMOCONCEPT", para válvula de esfera (material) | 1.000 | 4.58 | 4.58 |
| mt37www010 | Ud | Material auxiliar para instalações de abastecimento de água. (material) | 1.000 | 1.40 | 1.40 |
| mo008 | h | Oficial de 1ª canalizador. (mão de obra) | 0.109 | 17.77 | 1.94 |
| mo107 | h | Ajudante de canalizador. (mão de obra) | 0.109 | 16.79 | 1.83 |
| % | % | Custos directos complementares | 2 % | 17.89 | 0.36 |
|  |  | Custos directos |  |  | 18.25 |
