# Colector de plástico (PPSU), de tecto, com entrada de 20 mm de diâmetro e três derivações, uma de 20 mm e duas de 16 mm de diâmetro, modelo Compact "TERMOCONCEPT"

- Propriedade do ficheiro: CYPE INGENIEROS, S.A.
- Formato: FIEBDC-3/2002
- Moeda: EUR
- Custos indirectos: 3.00 %
- IVA: 23.00 %

**IFI009** Ud Colector de plástico (PPSU), de tecto, com entrada de 20 mm de diâmetro e três derivações, uma de 20 mm e duas de 16 mm de diâmetro, modelo Compact "TERMOCONCEPT".
Fornecimento e instalação de colector de plástico (PPSU), de tecto, com entrada de 20 mm de diâmetro e três derivações, uma de 20 mm e duas de 16 mm de diâmetro, modelo Compact "TERMOCONCEPT". Totalmente montado, ligado e testado.
Inclui: Marcação. Colocação do colector. Ligação de tubagens.
Critério de medição de projecto: Número de unidades previstas, segundo documentação gráfica de Projecto.
Critério de medição de obra: Medir-se-á o número de unidades realmente executadas segundo especificações de Projecto.

| Código | Un | Descrição | Rendimento | Preço | Importância |
|---|---|---|---|---|---|
| mt38tmc500gd | Ud | Colector de plástico (PPSU), de tecto, com entrada de 20 mm de diâmetro e três derivações, uma de 20 mm e duas de 16 mm de diâmetro, modelo Compact "TERMOCONCEPT", para união Pressfitting. (material) | 1.000 | 4.20 | 4.20 |
| mt37www010 | Ud | Material auxiliar para instalações de abastecimento de água. (material) | 1.000 | 1.40 | 1.40 |
| mo008 | h | Oficial de 1ª canalizador. (mão de obra) | 0.100 | 17.77 | 1.78 |
| mo107 | h | Ajudante de canalizador. (mão de obra) | 0.100 | 16.79 | 1.68 |
| % | % | Custos directos complementares | 2 % | 9.06 | 0.18 |
|  |  | Custos directos |  |  | 9.24 |
