# Colector para aquecimento por piso radiante, para indústria e sector terciário

- Propriedade do ficheiro: CYPE Ingenieros S.A.
- Formato: FIEBDC-3/2016
- Programa: Gerador de preços para construção civil. CYPE Ingenieros, S.A.
- Data: 03/07/2024
- Moeda: EUR
- Custos indirectos: 3 %
- IVA: 23 %

## I Instalações

### IC Aquecimento, arrefecimento, climatização e A.Q.S.

#### ICE Emissores a água para aquecimento e arrefecimento

**ICE101** Ud Colector para aquecimento por piso radiante, para indústria e sector terciário.
Colector de plástico (PPSU), de 1" de diâmetro, modelo Flex "POLYTHERM", para 4 circuitos, com medidores de caudal em cada circuito, purgador automático, sistema de enchimento e ensaio e suportes para fixação a caixa ou a parede, adaptadores com ligações roscadas 3/4" eurocone, de três peças, para tubos de 16 mm de diâmetro e 1,8 mm de espessura, montado em armário de 675x90x600 mm, para colector de 4 a 8 saídas, modelo DRE 675, curvatubos. Totalmente montado, ligado e testado.
Inclui: Marcação da localização do colector. Colocação do armário para o colector. Colocação do colector. Ligação das tubagens ao colector. Ligação do colector à rede de distribuição interior ou à caldeira. Realização de ensaios.
Critério de medição de projecto: Número de unidades previstas, segundo documentação gráfica de Projecto.
Critério de medição de obra: Medir-se-á o número de unidades realmente executadas segundo especificações de Projecto.

| Código | Un | Descrição | Rendimento | Preço | Importância |
|---|---|---|---|---|---|
| mt38pol070na | Ud | Armário de 675x90x600 mm, para colector de 4 a 8 saídas, modelo DRE 675 "POLYTHERM". (material) | 1 | 125.35 | 125.350 |
| mt38pol095c | Ud | Colector de plástico (PPSU), de 1" de diâmetro, modelo Flex "POLYTHERM", para 4 circuitos, com medidores de caudal em cada circuito, purgador automático, sistema de enchimento e ensaio e suportes para fixação a caixa ou a parede. (material) | 1 | 211.79 | 211.790 |
| mt38pol096k | Ud | Adaptador com ligações roscadas 3/4" eurocone, de três peças, para tubo de 16 mm de diâmetro e 1,8 mm de espessura, "POLYTHERM". (material) | 8 | 3.62 | 28.960 |
| mt38pol005a | Ud | Válvula de esfera de latão niquelado, de 1", para união Pressfitting, "POLYTHERM". (material) | 2 | 20.06 | 40.120 |
| mt38pol040b | Ud | Par de curvatubos de polipropileno reforçado com fibra de vidro, para tubo de 15 ou 16 mm de diâmetro, "POLYTHERM". (material) | 4 | 2.5 | 10.000 |
| mo004 | h | Oficial de 1ª instalador de aquecimento. (mão de obra) | 1.6 | 23.31 | 37.296 |
| mo103 | h | Ajudante de instalador de aquecimento. (mão de obra) | 1.6 | 22.09 | 35.344 |
| % | % | Custos directos complementares | 2 % | 488.860 | 9.777 |
|  |  | Custos directos |  |  | 498.637 |

Resíduos:
- colocação: mt38pol095c; factor de resíduo 0.0165

## Recursos

**mt38pol070na** Ud Armário de 675x90x600 mm, para colector de 4 a 8 saídas, modelo DRE 675 "POLYTHERM"
Dados técnicos: Custo energético 0.019 MJ; Emissão de CO2 0.031 kg
Resíduos:
- embalagem: re150101 Embalagens de papel e cartão. (componente de resíduo); rendimento 0.036 kg; Código LER 15 01 01; Massa do elemento 1 kg; Volume 0.001333 m3

**mt38pol095c** Ud Colector de plástico (PPSU)
Dados técnicos: Custo energético 39.743 MJ; Emissão de CO2 2.008 kg; Código LER 17 02 03; Massa do elemento 0.41 kg; Volume 0.000683 m3
Resíduos:
- embalagem: re150101 Embalagens de papel e cartão; rendimento 0.042 kg

**mt38pol005a** Ud Válvula de esfera de latão niquelado, de 1", para união Pressfitting, "POLYTHERM"
Dados técnicos: Custo energético 843.399 MJ; Emissão de CO2 56.701 kg
Resíduos:
- embalagem: re150101 Embalagens de papel e cartão; rendimento 0.072 kg
