# Sistema de aquecimento e arrefecimento por piso radiante, com camada de argamassa, "POLYTHERM"

- Propriedade do ficheiro: CYPE Ingenieros S.A.
- Formato: FIEBDC-3/2016
- Programa: Gerador de preços para construção civil. CYPE Ingenieros, S.A.
- Data: 03/07/2024
- Moeda: EUR
- Custos indirectos: 3 %
- IVA: 23 %

## I Instalações

### IC Aquecimento, arrefecimento, climatização e A.Q.S.

#### ICE Emissores a água para aquecimento e arrefecimento

**ICE113** m² Sistema de aquecimento e arrefecimento por piso radiante, com camada de argamassa, "POLYTHERM".
Sistema de aquecimento por piso radiante Reversible Polytherm Dinamic "POLYTHERM", formado por, banda autocolante de espuma de polietileno, de 150x7 mm, painel de pitons de poliestireno expandido com grafite com estrutura celular fechada, com plástico na face superior, de 40 mm de espessura total e 1003x1253 mm, modelo Pol-Bau Grafito 18/40 DM-22, tubo de polietileno resistente à temperatura (PE-RT) com barreira de oxigénio (EVOH) e recobrimento exterior de polímero com micropartículas metálicas, Polytherm Evohflex Plus, de 15 mm de diâmetro exterior e 1,5 mm de espessura, e argamassa autonivelante, "POLYTHERM", CA - C20 - F4 segundo EN 13813, de 50 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt38pol037a | m | Banda autocolante de espuma de polietileno, de 150x7 mm, "POLYTHERM". (material) | 0.6 | 0.9 | 0.540 |
| mt17pol020a | m² | Painel de pitons de poliestireno expandido com grafite com estrutura celular fechada, com plástico na face superior, de 40 mm de espessura total e 1003x1253 mm, modelo Pol-Bau Grafito 18/40 DM-22 "POLYTHERM", para tubo de 15 ou 16 mm de diâmetro, espaçamento do tubo múltiplo de 6 cm, provido de perfis perimetrais com encaixe macho-fêmea para a montagem. (material) | 1 | 11.85 | 11.850 |
| mt37pol027Na | m | Tubo de polietileno resistente à temperatura (PE-RT) com barreira de oxigénio (EVOH) e recobrimento exterior de polímero com micropartículas metálicas, Polytherm Evohflex Plus "POLYTHERM", de 15 mm de diâmetro exterior e 1,5 mm de espessura, segundo NP EN ISO 22391-2. (material) | 16.667 | 0.99 | 16.500 |
| mt09mal020a | m³ | Argamassa autonivelante, CA - C20 - F4 segundo EN 13813, à base de sulfato de cálcio, para espessuras de 2,5 a 7,0 cm, usada em nivelação de pavimentos. (material) | 0.05 | 259.96 | 12.998 |
| mt08aaa010a | m³ | Água. (material) | 0.004 | 1.5 | 0.006 |
| mq06pym020 | h | Misturadora-bombeadora para argamassas autonivelantes. (equipamento) | 0.05 | 10.91 | 0.546 |
| mo004 | h | Oficial de 1ª instalador de aquecimento. (mão de obra) | 0.67 | 23.31 | 15.618 |
| mo103 | h | Ajudante de instalador de aquecimento. (mão de obra) | 0.67 | 22.09 | 14.800 |
| mo031 | h | Oficial de 1ª aplicador de argamassa autonivelante. (mão de obra) | 0.05 | 22.68 | 1.134 |
| mo069 | h | Ajudante de aplicador de argamassa autonivelante. (mão de obra) | 0.05 | 22.13 | 1.107 |
| % | % | Custos directos complementares | 2 % | 75.099 | 1.502 |
|  |  | Custos directos |  |  | 76.601 |

Resíduos:
- colocação: mt38pol037a Banda autocolante de espuma de polietileno, de 150x7 mm, "POLYTHERM"; factor de resíduo 0.0599864
- colocação: mt17pol020a; factor de resíduo 0.0399373
- colocação: mt37pol027Na; factor de resíduo 0.0275
- colocação: mt09mal020a; factor de resíduo 0.0036

## Recursos

**mt38pol037a** m Banda autocolante de espuma de polietileno, de 150x7 mm, "POLYTHERM"
Dados técnicos: Custo energético 10.170 MJ; Emissão de CO2 0.362 kg; Código LER 17 06 04; Massa do elemento 0.0735 kg; Volume 0.000123 m3
Resíduos:
- embalagem: re170203 Plástico. (componente de resíduo); rendimento 0.001 kg; Código LER 17 02 03; Massa do elemento 1 kg; Volume 0.001667 m3

**mt17pol020a** m² Painel de pitons de poliestireno expandido com grafite com estrutura celular fechada
Dados técnicos: Custo energético 36.369 MJ; Emissão de CO2 1.618 kg; Código LER 17 06 04; Massa do elemento 0.638 kg; Volume 0.001063 m3
Resíduos:
- embalagem: re170203 Plástico; rendimento 0.027 kg

**mt37pol027Na** m Tubo de polietileno resistente à temperatura (PE-RT) com barreira de oxigénio (EVOH) e recobrimento exterior de
Dados técnicos: Custo energético 9.688 MJ; Emissão de CO2 0.481 kg; Código LER 17 02 03; Massa do elemento 0.1 kg; Volume 0.000167 m3

**mt09mal020a** m³ Argamassa autonivelante
Dados técnicos: Custo energético 1365.000 MJ; Emissão de CO2 105.000 kg; Código LER 17 01 01; Massa do elemento 2100 kg; Volume 1.4 m3

**mt08aaa010a** m³ Água
Dados técnicos: Custo energético 60.000 MJ; Emissão de CO2 30.000 kg
