# Centralita para grupo de impulsão para colector

- Propriedade do ficheiro: CYPE INGENIEROS, S.A.
- Formato: FIEBDC-3/2002
- Moeda: EUR
- Custos indirectos: 3.00 %
- IVA: 23.00 %

## I Instalações

### IC Aquecimento, arrefecimento, climatização e A.Q.S.

#### ICE Emissores a água para aquecimento e arrefecimento

**ICE162** Ud Centralita para grupo de impulsão para colector.
Central programável com ecrã digital para controlo da temperatura da água de impulsão "POLYTHERM", alimentação a 230 V, com saída para servomotor de 3 pontos, sonda exterior, sonda de impulsão, controlo para a bomba de circulação e programador semanal, com possibilidade de controlo remoto desde smartphone ou tablet através de App e alteração de modo frio ou modo calor através de interruptor externo, com interruptor para modo frio ou modo calor. Totalmente montada, ligada e testada.
Inclui: Colocação, fixação e ligação eléctrica e de comunicação com todos os elementos que o exigem na instalação.
Critério de medição de projecto: Número de unidades previstas, segundo documentação gráfica de Projecto.
Critério de medição de obra: Medir-se-á o número de unidades realmente executadas segundo especificações de Projecto.

| Código | Un | Descrição | Rendimento | Preço | Importância |
|---|---|---|---|---|---|
| mt38pol710a | Ud | Central programável com ecrã digital para controlo da temperatura da água de impulsão "POLYTHERM", alimentação a 230 V, com saída para servomotor de 3 pontos, sonda exterior, sonda de impulsão, controlo para a bomba de circulação e programador semanal, com possibilidade de controlo remoto desde smartphone ou tablet através de App e alteração de modo frio ou modo calor através de interruptor externo. (material) | 1.000 | 347.00 | 347.00 |
| mt38pol350a | Ud | Interruptor para modo frio ou modo calor "POLYTHERM", montagem em calha DIN. (material) | 1.000 | 23.35 | 23.35 |
| mo004 | h | Oficial de 1ª instalador de aquecimento. (mão de obra) | 0.218 | 23.31 | 5.08 |
| mo103 | h | Ajudante de instalador de aquecimento. (mão de obra) | 0.218 | 22.09 | 4.82 |
| % | % | Custos directos complementares | 2 % | 380.25 | 7.61 |
|  |  | Custos directos |  |  | 387.86 |
