# Colector para aquecimento e arrefecimento por piso radiante

- Propriedade do ficheiro: CYPE INGENIEROS, S.A.
- Formato: FIEBDC-3/2002
- Moeda: EUR
- Custos indirectos: 3.00 %
- IVA: 23.00 %

## I Instalações

### IC Aquecimento, arrefecimento, climatização e A.Q.S.

#### ICE Emissores a água para aquecimento e arrefecimento

**ICE100** Ud Colector para aquecimento e arrefecimento por piso radiante.
Colector de plástico (PPSU), de 1" de diâmetro, modelo HKV15-16 "POLYTHERM", para 4 circuitos, com medidores de caudal em cada circuito, purgador automático, sistema de enchimento e ensaio, suportes para fixação a caixa ou a parede e racores para tubos de 15 ou 16 mm de diâmetro, com válvulas de esfera de latão niquelado, de 1", para união roscada, termómetros, montado em armário de 675x90x600 mm, para colector de 4 a 8 saídas, modelo DRE 675, curvatubos. Totalmente montado, ligado e testado.
Inclui: Marcação da localização do colector. Colocação do armário para o colector. Colocação do colector. Ligação das tubagens ao colector. Ligação do colector à rede de distribuição interior ou à caldeira. Realização de ensaios.
Critério de medição de projecto: Número de unidades previstas, segundo documentação gráfica de Projecto.
Critério de medição de obra: Medir-se-á o número de unidades realmente executadas segundo especificações de Projecto.

| Código | Un | Descrição | Rendimento | Preço | Importância |
|---|---|---|---|---|---|
| mt38pol001c | Ud | Colector de plástico (PPSU), de 1" de diâmetro, modelo HKV15-16 "POLYTHERM", para 4 circuitos, com medidores de caudal em cada circuito, purgador automático, sistema de enchimento e ensaio, suportes para fixação a caixa ou a parede e racores para tubos de 15 ou 16 mm de diâmetro. (material) | 1.000 | 179.51 | 179.51 |
| mt38pol005b | Ud | Válvula de esfera de latão niquelado, de 1", para união roscada, "POLYTHERM". (material) | 2.000 | 19.18 | 38.36 |
| mt38pol040b | Ud | Par de curvatubos de polipropileno reforçado com fibra de vidro, para tubo de 15 ou 16 mm de diâmetro, "POLYTHERM". (material) | 4.000 | 2.50 | 10.00 |
| mt38pol070na | Ud | Armário de 675x90x600 mm, para colector de 4 a 8 saídas, modelo DRE 675 "POLYTHERM". (material) | 1.000 | 125.35 | 125.35 |
| mo004 | h | Oficial de 1ª instalador de aquecimento. (mão de obra) | 1.742 | 23.31 | 40.61 |
| mo103 | h | Ajudante de instalador de aquecimento. (mão de obra) | 1.742 | 22.09 | 38.48 |
| % | % | Custos directos complementares | 2 % | 432.31 | 8.65 |
|  |  | Custos directos |  |  | 440.96 |
