# Separador hidráulico

- Propriedade do ficheiro: CYPE INGENIEROS, S.A.
- Formato: FIEBDC-3/2002
- Moeda: EUR
- Custos indirectos: 3.00 %
- IVA: 23.00 %

## I Instalações

### IC Aquecimento, arrefecimento, climatização e A.Q.S.

#### ICS Sistemas de condução de água

**ICS120** Ud Separador hidráulico.
Separador hidráulico de aço inoxidável com carcaça com de plástico (PPSU) com suportes para fixação à parede, "POLYTHERM", de 1,5 litros de capacidade, de 3000 m³/h de caudal máximo, de 113 mm de diâmetro e 480 mm de comprimento, com purgador automático, torneira de vazamento, termómetro e quatro derivações com ligações roscadas macho de 1" de diâmetro.
Inclui: Marcação. Colocação. Ligação e verificação do seu correcto funcionamento.
Critério de medição de projecto: Número de unidades previstas, segundo documentação gráfica de Projecto.
Critério de medição de obra: Medir-se-á o número de unidades realmente executadas segundo especificações de Projecto.

| Código | Un | Descrição | Rendimento | Preço | Importância |
|---|---|---|---|---|---|
| mt38pol580a | Ud | Separador hidráulico de aço inoxidável com carcaça com de plástico (PPSU) com suportes para fixação à parede, "POLYTHERM", de 1,5 litros de capacidade, de 3000 m³/h de caudal máximo, de 113 mm de diâmetro e 480 mm de comprimento, com purgador automático, torneira de vazamento, termómetro e quatro derivações com ligações roscadas macho de 1" de diâmetro. (material) | 1.000 | 108.39 | 108.39 |
| mo011 | h | Oficial de 1ª montador. (mão de obra) | 0.216 | 25.32 | 5.47 |
| mo080 | h | Ajudante de montador. (mão de obra) | 0.216 | 24.04 | 5.19 |
| % | % | Custos directos complementares | 2 % | 119.05 | 2.38 |
|  |  | Custos directos |  |  | 121.43 |
