# Grupo de impulsão para colector, com central pré-montada

- Propriedade do ficheiro: CYPE Ingenieros S.A.
- Formato: FIEBDC-3/2016
- Programa: Gerador de preços para construção civil. CYPE Ingenieros, S.A.
- Data: 03/07/2024
- Moeda: EUR
- Custos indirectos: 3 %
- IVA: 23 %

## I Instalações

### IC Aquecimento, arrefecimento, climatização e A.Q.S.

#### ICE Emissores a água para aquecimento e arrefecimento

**ICE161** Ud Grupo de impulsão para colector, com central pré-montada.
Central programável com sonda exterior, sonda de impulsão, válvula de 4 vias em cruz, modelo RC-PLUS X 160 "POLYTHERM", de 1" de diâmetro, com servomotor e com bomba de circulação HEL 60-25 de alta eficiência, com termómetro. Totalmente montado, ligado e testado.
Inclui: Colocação e fixação do grupo de impulsão ao colector. Ligação eléctrica da central e da bomba de circulação.
Critério de medição de projecto: Número de unidades previstas, segundo documentação gráfica de Projecto.
Critério de medição de obra: Medir-se-á o número de unidades realmente executadas segundo especificações de Projecto.

| Código | Un | Descrição | Rendimento | Preço | Importância |
|---|---|---|---|---|---|
| mt38pol765aa | Ud | Central programável com sonda exterior, sonda de impulsão, válvula de 4 vias em cruz, modelo RC-PLUS X 160 "POLYTHERM", de 1" de diâmetro, com servomotor e com bomba de circulação HEL 60-25 de alta eficiência, com termómetro. (material) | 1 | 997 | 997.000 |
| mo004 | h | Oficial de 1ª instalador de aquecimento. (mão de obra) | 0.545 | 23.31 | 12.704 |
| mo103 | h | Ajudante de instalador de aquecimento. (mão de obra) | 0.545 | 22.09 | 12.039 |
| % | % | Custos directos complementares | 2 % | 1021.743 | 20.435 |
|  |  | Custos directos |  |  | 1042.178 |
