# Sistema de aquecimento e arrefecimento por piso radiante de baixa altura, em seco

- Propriedade do ficheiro: CYPE Ingenieros S.A.
- Formato: FIEBDC-3/2016
- Programa: Gerador de preços para construção civil. CYPE Ingenieros, S.A.
- Data: 10/06/2024
- Moeda: EUR
- Custos indirectos: 3 %
- IVA: 23 %

## I Instalações

### IC Aquecimento, arrefecimento, climatização e A.Q.S.

#### ICE Emissores a água para aquecimento e arrefecimento

**ICE135** m² Sistema de aquecimento e arrefecimento por piso radiante de baixa altura, em seco.
Sistema de aquecimento e arrefecimento por piso radiante Seco "POLYTHERM", formado por, banda autocolante de espuma de polietileno, de 150x7 mm, painel de poliestireno termoconformado com estrutura celular fechada com canais multi-direccionais para a instalação de tubos sobre difusores metálicos, de duplo canal, com curvas de 180° para montagem em zigzag, de 623x750 mm e 29 mm de espessura total, modelo Seco 29Z, difusor de calor, metálico, para montagem sobre painel, com alojamento para tubo de 16 mm de diâmetro, tubo multicamada de polietileno resistente à temperatura/alumínio/polietileno resistente à temperatura (PE-RT/Al/PE-RT), de 16 mm de diâmetro exterior e 2 mm de espessura e painéis metálicos para distribuição de cargas, de 1000x660x0,5 mm. Totalmente montado, ligado e testado.
Inclui: Preparação e limpeza da superfície de apoio. Marcação da instalação. Fixação do rodapé perimetral. Colocação dos painéis. Colocação dos difusores sobre os painéis. Marcação do traçado da tubagem. Colocação e fixação das tubagens. Realização de ensaios.
Critério de medição de projecto: Superfície útil, medida segundo documentação gráfica de Projecto.
Critério de medição de obra: Medir-se-á a superfície realmente executada segundo especificações de Projecto.

| Código | Un | Descrição | Rendimento | Preço | Importância |
|---|---|---|---|---|---|
| mt38pol037a | m | Banda autocolante de espuma de polietileno, de 150x7 mm, "POLYTHERM". (material) | 0.6 | 0.9 | 0.540 |
| mt38pol018a | m² | Painel de poliestireno termoconformado com estrutura celular fechada com canais multi-direccionais para a instalação de tubos sobre difusores metálicos, de duplo canal, com curvas de 180° para montagem em zigzag, de 623x750 mm e 29 mm de espessura total, modelo Seco 29Z "POLYTHERM", espaçamento do tubo múltiplo de 12,5 cm. (material) | 1 | 13.5 | 13.500 |
| mt38pol055a | Ud | Painel metálico para distribuição de cargas, de 1000x660x0,5 mm, para montagem sobre difusores metálicos, "POLYTHERM". (material) | 3.03 | 22.35 | 67.721 |
| mt38pol050a | m | Difusor de calor, metálico, para montagem sobre painel, com alojamento para tubo de 16 mm de diâmetro, "POLYTHERM". (material) | 8 | 4.25 | 34.000 |
| mt37pol020aa | m | Tubo multicamada de polietileno resistente à temperatura/alumínio/polietileno resistente à temperatura (PE-RT/Al/PE-RT), de 16 mm de diâmetro exterior e 2 mm de espessura, "POLYTHERM", segundo EN ISO 21003-2. (material) | 8 | 1.31 | 10.480 |
| mo004 | h | Oficial de 1ª instalador de aquecimento. (mão de obra) | 0.73 | 23.31 | 17.016 |
| mo103 | h | Ajudante de instalador de aquecimento. (mão de obra) | 0.73 | 22.09 | 16.126 |
| % | % | Custos directos complementares | 2 % | 159.383 | 3.188 |
|  |  | Custos directos |  |  | 162.571 |

Resíduos:
- colocação: mt38pol037a Banda autocolante de espuma de polietileno, de 150x7 mm, "POLYTHERM"; factor de resíduo 0.0599864
- colocação: mt38pol018a; factor de resíduo 0.0337506

## Recursos

**mt38pol037a** m Banda autocolante de espuma de polietileno, de 150x7 mm, "POLYTHERM"
Dados técnicos: Custo energético 10.170 MJ; Emissão de CO2 0.362 kg; Código LER 17 06 04; Massa do elemento 0.0735 kg; Volume 0.000123 m3
Resíduos:
- embalagem: re170203 Plástico. (componente de resíduo); rendimento 0.001 kg; Código LER 17 02 03; Massa do elemento 1 kg; Volume 0.001667 m3

**mt38pol018a** m² Painel de poliestireno termoconformado com estrutura celular fechada com canais multi-direccionais para a instalação de
Dados técnicos: Custo energético 48.880 MJ; Emissão de CO2 2.171 kg; Código LER 17 06 04; Massa do elemento 0.87 kg; Volume 0.00145 m3
Resíduos:
- embalagem: re170203 Plástico; rendimento 0.03 kg
