# Sistema de aquecimento por piso radiante para indústria e sector terciário, com camada de argamassa

- Propriedade do ficheiro: CYPE Ingenieros S.A.
- Formato: FIEBDC-3/2016
- Programa: Gerador de preços para construção civil. CYPE Ingenieros, S.A.
- Data: 10/06/2024
- Moeda: EUR
- Custos indirectos: 3 %
- IVA: 23 %

## I Instalações

### IC Aquecimento, arrefecimento, climatização e A.Q.S.

#### ICE Emissores a água para aquecimento e arrefecimento

**ICE140** m² Sistema de aquecimento por piso radiante para indústria e sector terciário, com camada de argamassa.
Sistema de aquecimento por piso radiante Industrial "POLYTHERM", formado por, banda autocolante de espuma de polietileno, de 150x7 mm, painel de poliestireno termoconformado com estrutura celular fechada formado por camada de isolamento sonoro e camada de isolamento térmico com plástico na face superior, resistência à compressão 50 kN/m², de 1334x998 mm e 45 mm de espessura total, modelo Industrial, tubo de polietileno resistente à temperatura (PE-RT) com barreira de oxigénio (EVOH) e recobrimento exterior de polímero com micropartículas metálicas, Polytherm Evohflex Pro, de 16 mm de diâmetro exterior e 1,8 mm de espessura, e argamassa autonivelante, "POLYTHERM", CA - C20 - F4 segundo EN 13813, de 40 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt38pol037a | m | Banda autocolante de espuma de polietileno, de 150x7 mm, "POLYTHERM". (material) | 0.6 | 0.9 | 0.540 |
| mt38pol022a | m² | Painel de poliestireno termoconformado com estrutura celular fechada formado por camada de isolamento sonoro e camada de isolamento térmico com plástico na face superior, resistência à compressão 50 kN/m², de 1334x998 mm e 45 mm de espessura total, modelo Industrial "POLYTHERM", para tubo de 16 ou 20 mm de diâmetro, espaçamento do tubo múltiplo de 8 cm. (material) | 1 | 25.62 | 25.620 |
| mt37pol027Pa | m | Tubo de polietileno resistente à temperatura (PE-RT) com barreira de oxigénio (EVOH) e recobrimento exterior de polímero com micropartículas metálicas, Polytherm Evohflex Pro "POLYTHERM", de 16 mm de diâmetro exterior e 1,8 mm de espessura, segundo NP EN ISO 22391-2. (material) | 6.25 | 1.32 | 8.250 |
| mt09mal020a | m³ | Argamassa autonivelante, CA - C20 - F4 segundo EN 13813, à base de sulfato de cálcio, para espessuras de 2,5 a 7,0 cm, usada em nivelação de pavimentos. (material) | 0.04 | 259.96 | 10.398 |
| mt08aaa010a | m³ | Água. (material) | 0.004 | 1.5 | 0.006 |
| mq06pym020 | h | Misturadora-bombeadora para argamassas autonivelantes. (equipamento) | 0.058 | 10.91 | 0.633 |
| mo004 | h | Oficial de 1ª instalador de aquecimento. (mão de obra) | 0.73 | 23.31 | 17.016 |
| mo103 | h | Ajudante de instalador de aquecimento. (mão de obra) | 0.73 | 22.09 | 16.126 |
| mo031 | h | Oficial de 1ª aplicador de argamassa autonivelante. (mão de obra) | 0.054 | 22.68 | 1.225 |
| mo069 | h | Ajudante de aplicador de argamassa autonivelante. (mão de obra) | 0.054 | 22.13 | 1.195 |
| % | % | Custos directos complementares | 2 % | 81.009 | 1.620 |
|  |  | Custos directos |  |  | 82.629 |

Resíduos:
- colocação: mt38pol037a Banda autocolante de espuma de polietileno, de 150x7 mm, "POLYTHERM"; factor de resíduo 0.0599864
- colocação: mt38pol022a; factor de resíduo 0.024
- colocação: mt37pol027Pa; factor de resíduo 0.0275
- colocação: mt09mal020a; factor de resíduo 0.0036

## Recursos

**mt38pol037a** m Banda autocolante de espuma de polietileno, de 150x7 mm, "POLYTHERM"
Dados técnicos: Custo energético 10.170 MJ; Emissão de CO2 0.362 kg; Código LER 17 06 04; Massa do elemento 0.0735 kg; Volume 0.000123 m3
Resíduos:
- embalagem: re170203 Plástico. (componente de resíduo); rendimento 0.001 kg; Código LER 17 02 03; Massa do elemento 1 kg; Volume 0.001667 m3

**mt38pol022a** m² Painel de poliestireno termoconformado com estrutura celular fechada formado por camada de isolamento sonoro e camada
Dados técnicos: Custo energético 35.004 MJ; Emissão de CO2 1.562 kg; Código LER 17 06 04; Massa do elemento 0.6 kg; Volume 0.001 m3
Resíduos:
- embalagem: re170203 Plástico; rendimento 0.034 kg

**mt37pol027Pa** m Tubo de polietileno resistente à temperatura (PE-RT) com barreira de oxigénio (EVOH) e recobrimento exterior de
Dados técnicos: Custo energético 10.657 MJ; Emissão de CO2 0.529 kg; Código LER 17 02 03; Massa do elemento 0.11 kg; Volume 0.000183 m3

**mt09mal020a** m³ Argamassa autonivelante
Dados técnicos: Custo energético 1365.000 MJ; Emissão de CO2 105.000 kg; Código LER 17 01 01; Massa do elemento 2100 kg; Volume 1.4 m3

**mt08aaa010a** m³ Água
Dados técnicos: Custo energético 60.000 MJ; Emissão de CO2 30.000 kg
