# Equipamento de regulação e controlo para colector, através de cabeças electrotérmicas

- Propriedade do ficheiro: CYPE Ingenieros S.A.
- Formato: FIEBDC-3/2016
- Programa: Gerador de preços para construção civil. CYPE Ingenieros, S.A.
- Data: 03/07/2024
- Moeda: EUR
- Custos indirectos: 3 %
- IVA: 23 %

## I Instalações

### IC Aquecimento, arrefecimento, climatização e A.Q.S.

#### ICE Emissores a água para aquecimento e arrefecimento

**ICE150** Ud Equipamento de regulação e controlo para colector, através de cabeças electrotérmicas.
Sistema de regulação da temperatura para colector, para aquecimento, Polyalpha Directo "POLYTHERM", composto de placa electrónica de ligação, modelo Alpha-Base 6 Zonas 230V, para um máximo de 15 cabeças a 230 V e 6 termostatos, com leds indicadores de estado, dois contactos livres tensão, ligação para a colocação em funcionamento da caldeira e ligação para a bomba de circulação, termostatos digitais, com alimentação a pilhas, modelo Alpha-T Bat a 2 fios e cabeças electrotérmicas. Totalmente montado, ligado e testado.
Inclui: Colocação, fixação e ligação eléctrica e de comunicação com todos os elementos que o exigem na instalação.
Critério de medição de projecto: Número de unidades previstas, segundo documentação gráfica de Projecto.
Critério de medição de obra: Medir-se-á o número de unidades realmente executadas segundo especificações de Projecto.

| Código | Un | Descrição | Rendimento | Preço | Importância |
|---|---|---|---|---|---|
| mt38pol125a | Ud | Placa electrónica de ligação, modelo Alpha-Base 6 Zonas 230V "POLYTHERM", para um máximo de 15 cabeças a 230 V e 6 termostatos, com leds indicadores de estado, dois contactos livres tensão, ligação para a colocação em funcionamento da caldeira e ligação para a bomba de circulação. (material) | 1 | 99.91 | 99.910 |
| mt38pol115a | Ud | Termostato digital, com alimentação a pilhas, modelo Alpha-T Bat a 2 fios "POLYTHERM", com interruptor para selecção de aquecimento ou arrefecimento. (material) | 2 | 46.33 | 92.660 |
| mt38pol100a | Ud | Cabeça electrotérmica para uma voltagem de 230 V sem micro-interruptor, "POLYTHERM". (material) | 4 | 25.72 | 102.880 |
| mt35aia010a | m | Tubo curvável de PVC, corrugado, de cor preto, de 16 mm de diâmetro nominal, para canalização embebida em paredes e tectos. Resistência à compressão 320 N, resistência ao impacto 1 joule, temperatura de trabalho -5°C até 60°C, com grau de protecção IP545 segundo NP EN 60529, não propagador da chama. Segundo NP EN 61386-1 e NP EN 61386-22. (material) | 10 | 0.37 | 3.700 |
| mt35cun020a | m | Cabo unipolar H07Z1-K (AS), sendo a sua tensão atribuída de 450/750 V, reacção ao fogo classe Cca-s1a,d1,a1 segundo NP EN 50575, com condutor multifilar de cobre classe 5 (-K) de 1,5 mm² de secção, com isolamento de composto termoplástico à base de poliolefina livre de halogéneos com baixa emissão de fumos e gases corrosivos (Z1). (material) | 20 | 0.41 | 8.200 |
| mo004 | h | Oficial de 1ª instalador de aquecimento. (mão de obra) | 0.762 | 23.31 | 17.762 |
| mo103 | h | Ajudante de instalador de aquecimento. (mão de obra) | 0.762 | 22.09 | 16.833 |
| % | % | Custos directos complementares | 2 % | 341.945 | 6.839 |
|  |  | Custos directos |  |  | 348.784 |

Resíduos:
- colocação: mt35aia010a; factor de resíduo 0.0275
- colocação: mt35cun020a; factor de resíduo 0.0165

## Recursos

**mt38pol125a** Ud Placa electrónica de ligação
Dados técnicos: Custo energético 0.019 MJ; Emissão de CO2 0.030 kg
Resíduos:
- embalagem: re150101 Embalagens de papel e cartão. (componente de resíduo); rendimento 0.036 kg; Código LER 15 01 01; Massa do elemento 1 kg; Volume 0.001333 m3

**mt38pol115a** Ud Termostato digital
Dados técnicos: Custo energético 0.018 MJ; Emissão de CO2 0.028 kg
Resíduos:
- embalagem: re150101 Embalagens de papel e cartão; rendimento 0.033 kg

**mt38pol100a** Ud Cabeça electrotérmica para uma voltagem de 230 V sem micro-interruptor, "POLYTHERM"
Dados técnicos: Custo energético 0.017 MJ; Emissão de CO2 0.028 kg
Resíduos:
- embalagem: re150101 Embalagens de papel e cartão; rendimento 0.032 kg

**mt35aia010a** m Tubo curvável de PVC
Dados técnicos: Custo energético 11.626 MJ; Emissão de CO2 0.577 kg; Código LER 17 02 03; Massa do elemento 0.12 kg; Volume 0.0002 m3

**mt35cun020a** m Cabo unipolar H07Z1-K (AS)
Dados técnicos: Custo energético 2.663 MJ; Emissão de CO2 0.201 kg; Código LER 17 04 11; Massa do elemento 0.02 kg; Volume 0.000013 m3
Resíduos:
- embalagem: re150101 Embalagens de papel e cartão; rendimento 0.065 kg
