# Grupo de impulsão para colector

- Propriedade do ficheiro: CYPE Ingenieros S.A.
- Formato: FIEBDC-3/2016
- Programa: Gerador de preços para construção civil. CYPE Ingenieros, S.A.
- Data: 03/07/2024
- Moeda: EUR
- Custos indirectos: 3 %
- IVA: 23 %

## I Instalações

### IC Aquecimento, arrefecimento, climatização e A.Q.S.

#### ICE Emissores a água para aquecimento e arrefecimento

**ICE160** Ud Grupo de impulsão para colector.
Válvula termostática de 3 vias, de 1" de diâmetro, com bomba HEL 60-25 "POLYTHERM", com termómetro, accionamento eléctrico e sonda de impulsão. Totalmente montado, ligado e testado.
Inclui: Colocação e fixação do grupo de impulsão ao colector. Ligação eléctrica da bomba de circulação.
Critério de medição de projecto: Número de unidades previstas, segundo documentação gráfica de Projecto.
Critério de medição de obra: Medir-se-á o número de unidades realmente executadas segundo especificações de Projecto.

| Código | Un | Descrição | Rendimento | Preço | Importância |
|---|---|---|---|---|---|
| mt38pol245a | Ud | Válvula termostática de 3 vias, de 1" de diâmetro, com bomba HEL 60-25 "POLYTHERM", com termómetro, accionamento eléctrico e sonda de impulsão. (material) | 1 | 487 | 487.000 |
| mo004 | h | Oficial de 1ª instalador de aquecimento. (mão de obra) | 0.218 | 23.31 | 5.082 |
| mo103 | h | Ajudante de instalador de aquecimento. (mão de obra) | 0.218 | 22.09 | 4.816 |
| % | % | Custos directos complementares | 2 % | 496.898 | 9.938 |
|  |  | Custos directos |  |  | 506.836 |

## Recursos

**mt38pol245a** Ud Válvula termostática de 3 vias
Dados técnicos: Custo energético 0.964 MJ; Emissão de CO2 1.518 kg
Resíduos:
- embalagem: re150101 Embalagens de papel e cartão. (componente de resíduo); rendimento 1.786 kg; Código LER 15 01 01; Massa do elemento 1 kg; Volume 0.001333 m3
