# Purgador de ar

- Propriedade do ficheiro: CYPE Ingenieros S.A.
- Formato: FIEBDC-3/2016
- Programa: Gerador de preços para construção civil. CYPE Ingenieros, S.A.
- Data: 03/07/2024
- Moeda: EUR
- Custos indirectos: 3 %
- IVA: 23 %

## I Instalações

### IC Aquecimento, arrefecimento, climatização e A.Q.S.

#### ICS Sistemas de condução de água

**ICS080** Ud Purgador de ar.
Purgador manual de ar para a eliminação de ar em radiadores, colectores e circuitos de aquecimento, de latão niquelado, "POLYTHERM", de 3/4" de diâmetro, para uma temperatura máxima de 115°C e uma pressão máxima de trabalho de 8 bar. Inclusive elementos de montagem e acessórios necessários para o seu correcto funcionamento.
Inclui: Marcação. Colocação. Ligação. Verificação do seu correcto funcionamento.
Critério de medição de projecto: Número de unidades previstas, segundo documentação gráfica de Projecto.
Critério de medição de obra: Medir-se-á o número de unidades realmente executadas segundo especificações de Projecto.

| Código | Un | Descrição | Rendimento | Preço | Importância |
|---|---|---|---|---|---|
| mt38pol551a | Ud | Purgador manual de ar para a eliminação de ar em radiadores, colectores e circuitos de aquecimento, de latão niquelado, "POLYTHERM", de 3/4" de diâmetro, para uma temperatura máxima de 115°C e uma pressão máxima de trabalho de 8 bar. (material) | 1 | 3.1 | 3.100 |
| mt38www012 | Ud | Material auxiliar para instalações de aquecimento e A.Q.S. (material) | 0.05 | 2.1 | 0.105 |
| mo004 | h | Oficial de 1ª instalador de aquecimento. (mão de obra) | 0.108 | 23.31 | 2.517 |
| mo103 | h | Ajudante de instalador de aquecimento. (mão de obra) | 0.108 | 22.09 | 2.386 |
| % | % | Custos directos complementares | 2 % | 8.108 | 0.162 |
|  |  | Custos directos |  |  | 8.270 |
